# Marmoleum Modular
Leistungsbeschreibung (GAEB 90, DA81)
Vergabenummer: 1.1
Währung: EUR

## Bodenbelag Linoleum 2,5 mm - Fliesen/Pla
Datum: 24.03.15

*Hinweis*
Technische Anforderungen an Bodenbelag aus Linoleum:

mit werkseitigem Topshield 2 -Oberflächenschutz,
bestehend aus Primer und Finish, doppelt UV-vernetzt
antistatisch, Aufladungsspannung im Begehversuch
gemäß DIN 54345-2 und DIN EN 1815 max. 2 kV,
geeignet für Klassen 23/34/42 nach DIN EN 685
geeignet für Stuhlrollen DIN EN 12529 Typ W,
Brandverhalten EN 13501-1 Klasse Cfl-s1,
brandtoxikologisch unbedenklich,
beständig gegen Öle, Fette und Zigarettenglut.

**1.2 Marmoleum Modular Marble**
Bodenbelag aus Linoleum entsprechend den Anforderungen
der ISO 24011 und EN 548,

Einstufung DIN EN 685 Klasse 34
(gewerblicher Bereich, sehr starke Beanspruchung),
antistatisch, Aufladespannung im Begehversuch gemäß EN
1815 ma. 2 kV, Trittschallverminderung ISO 717-2 < 5
dB, geeignet für Stuhlrollen DIN EN 425 Typ W,
Brandverhalten EN 13501-1 Klasse Cfl-s1,
Rutschhemmungsklasse R9 gem. DIN 51130,
Resteindruckverhalten < 0,15 (EN 433).

Emissionsarmer Bodenbelag gemäß Blauer Engel
Zertifizierung

Gesamtstärke 2,5 mm,
in Fliesen,
Fliesenformat:
50 x 25 cm | 50 x 50 cm
Farbton nach Wahl des AG aus der Standardkollektion,
auf vollflächig gespachtelten Untergrund kleben,
Erzeugnis des Belages Forbo Marmoleum Modular,
Farbe ........
oder gleichwertiger Art,

Erzeugnis

.......................................................
vom Bieter einzutragen

Erzeugnis/Typ des Klebstoffes

.......................................................
vom Bieter einzutragen.
Menge: 0,000 m2

**1.3 Marmoleum Modular Colour**
Bodenbelag aus Linoleum entsprechend den Anforderungen
der ISO 24011 und EN 548,

Einstufung DIN EN 685 Klasse 34/43
(gewerblicher Bereich, sehr starke Beanspruchung),
antistatisch, Aufladespannung im Begehversuch gemäß EN
1815 < 2 kV, Trittschallverminderung ISO 717-2 < 5 dB,
geeignet für Stuhlrollen DIN EN 425 Typ W,
Brandverhalten EN 13501-1 Klasse Cfl-s1,
Rutschhemmungsklasse R9 gem. DIN 51130,
Resteindruckverhalten < 0,15 (EN 433).

Emissionsarmer Bodenbelag gemäß Blauer Engel
Zertifizierung

Gesamtstärke 2,5 mm,
in Fliesen,
Fliesenformat:
25 x 25 cm | 50 x 50 cm | 75 x 50 cm
Farbton nach Wahl des AG aus der Standardkollektion,
auf vollflächig gespachtelten Untergrund kleben,
Erzeugnis des Belages Forbo Marmoleum Modular,
Farbe ........
oder gleichwertiger Art,

Erzeugnis

.......................................................
vom Bieter einzutragen

Erzeugnis/Typ des Klebstoffes

.......................................................
vom Bieter einzutragen.
Menge: 0,000 m2

**1.4 Marmoleum Modular Shade**
Bodenbelag aus Linoleum entsprechend den Anforderungen
der ISO 24011 und EN 548,

Einstufung DIN EN 685 Klasse 34/43
(gewerblicher Bereich, sehr starke Beanspruchung),
antistatisch, Aufladespannung im Begehversuch gemäß EN
1815 < 2 kV, Trittschallverminderung ISO 717-2 < 5 dB,
geeignet für Stuhlrollen DIN EN 425 Typ W,
Brandverhalten EN 13501-1 Klasse Cfl-s1,
Rutschhemmungsklasse R9 gem. DIN 51130,
Resteindruckverhalten < 0,15 (EN 433).

Emissionsarmer Bodenbelag gemäß Blauer Engel
Zertifizierung

Gesamtstärke 2,5 mm,
in Fliesen,
Fliesenformat:
25 x 25 cm | 50 x 25 cm | 50 x 50 cm | 75 x 50 cm
Farbton nach Wahl des AG aus der Standardkollektion,
auf vollflächig gespachtelten Untergrund kleben,
Erzeugnis des Belages Forbo Marmoleum Modular,
Farbe ........
oder gleichwertiger Art,

Erzeugnis

.......................................................
vom Bieter einzutragen

Erzeugnis/Typ des Klebstoffes

.......................................................
vom Bieter einzutragen.
Menge: 0,000 m2

**1.5 Marmoleum Modular Lines**
Bodenbelag aus Linoleum entsprechend den Anforderungen
der ISO 24011 und EN 548,

Einstufung DIN EN 685 Klasse 34/43
(gewerblicher Bereich, sehr starke Beanspruchung),
antistatisch, Aufladespannung im Begehversuch gemäß EN
1815 < 2 kV, Trittschallverminderung ISO 717-2 < 5 dB,
geeignet für Stuhlrollen DIN EN 425 Typ W,
Brandverhalten EN 13501-1 Klasse Cfl-s1,
Rutschhemmungsklasse R9 gem. DIN 51130,
Resteindruckverhalten < 0,15 (EN 433).

Emissionsarmer Bodenbelag gemäß Blauer Engel
Zertifizierung

Gesamtstärke 2,5 mm,
in Planken,
Plankenformat: 100 x 15 cm | 100 x 25 cm,
Farbton nach Wahl des AG aus der Standardkollektion,
auf vollflächig gespachtelten Untergrund kleben,
Erzeugnis des Belages Forbo Marmoleum Modular,
Farbe ........
oder gleichwertiger Art,

Erzeugnis

.......................................................
vom Bieter einzutragen

Erzeugnis/Typ des Klebstoffes

.......................................................
vom Bieter einzutragen.
Menge: 0,000 m2

USt %: 19,00
